# Estudo geotécnico

- Propriedade do ficheiro: CYPE Ingenieros S.A.
- Formato: FIEBDC-3/2016
- Programa: Gerador de preços para construção civil. CYPE Ingenieros, S.A.
- Data: 09/06/2025
- Moeda: EUR
- Custos indirectos: 3 %
- IVA: 23 %

## X Controlo de qualidade e ensaios

### XS Estudos geotécnicos

#### XSE Trabalhos de campo e ensaios

**XSE010** Ud Estudo geotécnico.
Estudo geotécnico do terreno em solo de consistência média (argilas, margas) composto pelos seguintes trabalhos de campo, ensaios de laboratório e ensaios "in situ". Trabalhos de campo: uma sondagem a rotação com extracção de testemunho contínuo até uma profundidade de 10 m tomando 1 amostra inalterada com recolhe-amostras de parede grossa e 1 amostra alterada com recolhe-amostras normalizado do ensaio de Penetração Standard (SPT), uma penetração dinâmica com penetrómetro dinâmico super pesado (DPSH) até 10 m de profundidade. Ensaios de laboratório: abertura e descrição das amostras tomadas, com descrição do testemunho contínuo obtido, efectuando-se os seguintes ensaios de laboratório: 2 de análise granulométrica EN ISO 17892-4; 2 de limites de Atterberg EN ISO 17892-12; 2 de humidade natural segundo NP 84; densidade aparente segundo NP 83; resistência à compressão segundo ASTM D2850; Proctor Normal segundo LNEC E 197; C.B.R. segundo LNEC E 198; 2 de conteúdo em sulfatos segundo LNEC E 202. Ensaios "in situ": densidade e humidade segundo ASTM D6938. Tudo recolhido no correspondente relatório geotécnico com especificação de cada um dos resultados obtidos, conclusões e validade do estudo sobre parâmetros para o dimensionamento da fundação.
Inclui: Deslocamento à obra. Recolha de amostras. Realização dos ensaios. Redacção do relatório geotécnico, com especificação de cada um dos resultados obtidos, conclusões e validade do estudo sobre parâmetros para o dimensionamento da fundação.
Critério de medição de projecto: Ensaio a realizar, segundo documentação do Plano de controlo de qualidade.

| Código | Un | Descrição | Rendimento | Preço | Importância |
|---|---|---|---|---|---|
| mt49sts010 | Ud | Transporte de equipamento de sondagem, pessoal especializado e materiais á zona de trabalho e regresso ao finalizar os mesmos. Distância menor de 40 km. (material) | 1 | 245.21 | 245.210 |
| mt49sts020 | Ud | Colocação de equipamento de sondagem em cada ponto. (material) | 1 | 59.5 | 59.500 |
| mt49sts030a | m | Sondagem através de perfuração a rotação em solo de consistência média (argilas, margas), com extracção de testemunho contínuo, com bateria de diâmetros 86 a 101 mm, até 25 m de profundidade. (material) | 10 | 35 | 350.000 |
| mt49sts040 | Ud | Caixa porta-testemunhos de cartão parafinado, fotografada. (material) | 5 | 8 | 40.000 |
| mt49stp010 | Ud | Transporte de equipamento de penetração dinâmica (DPSH), pessoal especializado e materiais á zona de trabalho e regresso ao finalizar os mesmos. Distância menor de 40 km. (material) | 1 | 151.76 | 151.760 |
| mt49stp020 | Ud | Colocação de equipamento de penetração dinâmica (DPSH) em cada ponto. (material) | 1 | 49 | 49.000 |
| mt49stp030a | m | Penetração através de penetrómetro dinâmico (DPSH), até 15 m de profundidade. (material) | 10 | 12 | 120.000 |
| mt49sts060a | Ud | Extracção de amostra inalterada através de recolhe-amostras de parede grossa, até 25 m de profundidade. (material) | 1 | 24 | 24.000 |
| mt49sts050a | Ud | Extracção de amostra alterada através de recolhe-amostras normalizado do ensaio de Penetração Standard (SPT), até 25 m de profundidade. (material) | 1 | 18 | 18.000 |
| mt49sla030 | m | Descrição de testemunho contínuo de amostra de solo. (material) | 10 | 3.1 | 31.000 |
| mt49sla080a | Ud | Análise granulométrica por peneiração de uma amostra de solo, segundo EN ISO 17892-4. (material) | 2 | 30.1 | 60.200 |
| mt49sla060 | Ud | Ensaio para determinar os Limites de Atterberg (limite líquido e plástico de uma amostra de solo), segundo EN ISO 17892-12. (material) | 2 | 36.1 | 72.200 |
| mt49sla050 | Ud | Ensaio para determinar o teor de humidade natural através de secagem em estufa de uma amostra de solo, segundo NP 84. (material) | 2 | 4.5 | 9.000 |
| mt49sla070 | Ud | Ensaio para determinar a densidade aparente (seca e húmida) de uma amostra de solo, segundo NP 83. (material) | 1 | 9 | 9.000 |
| mt49sla090 | Ud | Ensaio para determinar a resistência à compressão simples de uma amostra de solo (inclusive talhamento), segundo ASTM D2850. (material) | 1 | 30.1 | 30.100 |
| mt49sue010 | Ud | Ensaio Proctor Normal, segundo LNEC E 197. (material) | 1 | 61.97 | 61.970 |
| mt49sue030 | Ud | Ensaio C.B.R. (California Bearing Ratio) em laboratório, segundo LNEC E 198, sem incluir ensaio Proctor, em solos de fundação. (material) | 1 | 174.33 | 174.330 |
| mt49sla075 | Ud | Ensaio para determinar a densidade e humidade "in situ" do terreno, segundo ASTM D6938. (material) | 1 | 15 | 15.000 |
| mt49des020 | Ud | Deslocamento de pessoal e equipamento para a obra para a realização do ensaio de densidade e humidade. (material) | 1 | 43 | 43.000 |
| mt49sla110 | Ud | Ensaio quantitativo para determinar a presença de sulfatos solúveis de uma amostra de solo, segundo LNEC E 202. (material) | 2 | 27.1 | 54.200 |
| mt49sin010 | Ud | Relatório geotécnico, com especificação de cada um dos resultados obtidos, conclusões e validade do estudo sobre parâmetros para o dimensionamento da fundação. (material) | 1 | 300 | 300.000 |
| % | % | Custos directos complementares | 2 % | 1917.470 | 38.349 |
|  |  | Custos directos |  |  | 1955.819 |
