# Protector ocular

- Propriedade do ficheiro: CYPE Ingenieros S.A.
- Formato: FIEBDC-3/2016
- Programa: Gerador de preços para construção civil. CYPE Ingenieros, S.A.
- Data: 11/06/2024
- Moeda: EUR
- Custos indirectos: 3 %
- IVA: 23 %

## Y Segurança e saúde

### YI Equipamentos de protecção individual

#### YIJ Para os olhos e cara

**YIJ010** Ud Protector ocular.
Óculos de protecção com moldura universal, de utilização básica, com duas oculares integradas numa moldura de óculos convencional com protecção lateral, amortizável em 5 utilizações.
Critério de medição de projecto: Número de unidades previstas, segundo Plano de Segurança e Saúde.
Critério de medição de obra: Será medido o número de unidades realmente fornecidas segundo especificações do Plano de Segurança e Saúde.

| Código | Un | Descrição | Rendimento | Preço | Importância |
|---|---|---|---|---|---|
| mt50epj010ace | Ud | Óculos de protecção com moldura universal, EPI de categoria II, segundo EN 166, cumprindo todos os requisitos de segurança segundo a Portaria n.º 1131/93. (material) | 0.2 | 18.62 | 3.724 |
| % | % | Custos directos complementares | 2 % | 3.724 | 0.074 |
|  |  | Custos directos |  |  | 3.798 |
