# Poste reflector

- Propriedade do ficheiro: CYPE Ingenieros S.A.
- Formato: FIEBDC-3/2016
- Programa: Gerador de preços para construção civil. CYPE Ingenieros, S.A.
- Data: 25/09/2024
- Moeda: EUR
- Custos indirectos: 3 %
- IVA: 23 %

## Y Segurança e saúde

### YS Sinalização provisória de obras

#### YSB Balizamento

**YSB090** Ud Poste reflector.
Fornecimento e colocação sobre a faixa de rodagem de poste cilíndrico flexível de polietileno, de 200 mm de diâmetro e 750 mm de altura, cor vermelho, com 2 bandas de retro-reflexão nível 1 (E.G.). Inclusive parafusos e elementos de fixação ao pavimento, manutenção em condições seguras durante todo o período de tempo necessário e desmontagem.
Inclui: Marcação. Colocação dos postes. Desmontagem posterior. Remoção para contentor.
Critério de medição de projecto: Número de unidades previstas, segundo Plano de Segurança e Saúde.
Critério de medição de obra: Medir-se-á o número de unidades realmente colocadas segundo especificações do Plano de Segurança e Saúde.

| Código | Un | Descrição | Rendimento | Preço | Importância |
|---|---|---|---|---|---|
| mt50bal090q | Ud | Poste cilíndrico flexível de polietileno, de 200 mm de diâmetro e 750 mm de altura, cor vermelho, com 2 bandas de retro-reflexão nível 1 (E.G.). (material) | 1 | 40.32 | 40.320 |
| mo120 | h | Operário Segurança e Saúde. (mão de obra) | 0.174 | 21.45 | 3.732 |
| % | % | Custos directos complementares | 2 % | 44.052 | 0.881 |
|  |  | Custos directos |  |  | 44.933 |

Resíduos:
- colocação: mt50bal090q; factor de resíduo 1

## Recursos

**mt50bal090q** Ud Poste cilíndrico flexível de polietileno
Dados técnicos: Custo energético 191.856 MJ; Emissão de CO2 6.804 kg; Código LER 17 02 03; Massa do elemento 1.4 kg; Volume 0.002333 m3
