# Esquentador a gás, de condensação

- Propriedade do ficheiro: CYPE Ingenieros S.A.
- Formato: FIEBDC-3/2016
- Programa: Gerador de preços para construção civil. CYPE Ingenieros, S.A.
- Data: 11/06/2024
- Moeda: EUR
- Custos indirectos: 3 %
- IVA: 23 %

## Z Reabilitação energética

### ZC Aquecimento, climatização e A.Q.S.

#### ZCA Água quente

**ZCA032** Ud Esquentador a gás, de condensação.
Reabilitação energética de edifício através da colocação, em substituição de equipamento existente, de esquentador instantâneo a gás propano, para o serviço de A.Q.S., de condensação, mural vertical, para utilização interior, câmara de combustão estanque, acendimento electrónico à rede eléctrica, sem chama piloto, controlo termostático da temperatura, controlo por comando à distância, possibilidade de trabalhar com água pré-aquecida por um sistema solar, ecrã digital, caudal de A.Q.S. de 1,9 a 27 l/min, potência de A.Q.S. de 6 a 50,3 kW, eficiência a 100% de carga nominal 97%, eficiência a 30% de carga nominal 101%, dimensões 775x452x286 mm, peso 34 kg, com dispositivo de controlo de evacuação dos produtos da combustão e controlo de chama por sonda de ionização, sem incluir a conduta para evacuação dos produtos da combustão. Inclusive suporte e ancoragens de fixação a paramento vertical, válvula de corte de esfera, tubos de ligação flexíveis. Totalmente montado, ligado e testado.
Inclui: Marcação do aparelho. Fixação em paramento com elementos de ancoragem. Colocação do aparelho e acessórios. Ligação com a rede de abastecimento de água. Ligação à rede eléctrica e de terra. Colocação em funcionamento.
Critério de medição de projecto: Número de unidades previstas, segundo documentação gráfica de Projecto.
Critério de medição de obra: Medir-se-á o número de unidades realmente executadas segundo especificações de Projecto.

| Código | Un | Descrição | Rendimento | Preço | Importância |
|---|---|---|---|---|---|
| mt38cgj055b | Ud | Esquentador instantâneo a gás propano, para o serviço de A.Q.S., de condensação, mural vertical, para utilização interior, câmara de combustão estanque, acendimento electrónico à rede eléctrica, sem chama piloto, controlo termostático da temperatura, controlo por comando à distância, possibilidade de trabalhar com água pré-aquecida por um sistema solar, ecrã digital, caudal de A.Q.S. de 1,9 a 27 l/min, potência de A.Q.S. de 6 a 50,3 kW, eficiência a 100% de carga nominal 97%, eficiência a 30% de carga nominal 101%, dimensões 775x452x286 mm, peso 34 kg, com dispositivo de controlo de evacuação dos produtos da combustão e controlo de chama por sonda de ionização. (material) | 1 | 1299.8 | 1299.800 |
| mt38tew010a | Ud | Tubo de ligação flexível de 20 cm e 1/2" de diâmetro. (material) | 2 | 8 | 16.000 |
| mt37sve010c | Ud | Válvula de esfera de latão niquelado para enroscar de 3/4". (material) | 1 | 7.3 | 7.300 |
| mt38www011 | Ud | Material auxiliar para instalações de A.Q.S. (material) | 1 | 1.45 | 1.450 |
| mo008 | h | Oficial de 1ª canalizador. (mão de obra) | 2.361 | 23.31 | 55.035 |
| mo107 | h | Ajudante de canalizador. (mão de obra) | 2.361 | 22.09 | 52.154 |
| % | % | Custos directos complementares | 2 % | 1431.739 | 28.635 |
|  |  | Custos directos |  |  | 1460.374 |

## Recursos

**mt38cgj055b** Ud Esquentador instantâneo a gás propano
Dados técnicos: Custo energético 1742.658 MJ; Emissão de CO2 111.965 kg
Resíduos:
- embalagem: re150101 Embalagens de papel e cartão. (componente de resíduo); rendimento 1.584 kg; Código LER 15 01 01; Massa do elemento 1 kg; Volume 0.001333 m3

**mt37sve010c** Ud Válvula de esfera de latão niquelado para enroscar de 3/4"
Dados técnicos: Custo energético 720.409 MJ; Emissão de CO2 48.441 kg
Resíduos:
- embalagem: re150101 Embalagens de papel e cartão; rendimento 0.072 kg
